# BA 06.1_Kloster_WASS_Dach_Fenster
Angebotsaufforderung (GAEB 90, DA83)
DV-Nummer: 2023-24
Währung: EUR
Auftraggeber: Zisterzienserinnen-Abtei Waldsassen, Basilikaplatz 2, 95652

## Dachdecker- und Klempnerarbeiten
Datum: 24.04.26

*Hinweis*
Beschreibung der Maßnahme
Die Zisterzienserinnen Abtei Waldsassen plant in
Teilbereichen
des Klosters Sanierungen an Dach, Fassade und Fenstern.
Gebäudeteile: Bibliotheksflügel und der im 90° Winkel
dazu
stehende, sogenannte Apothekerflügel.

Im Grundsatz handelt es sich um eine Modernisierung und
behutsame Sanierung des Bestehenden.
Alle geplanten Maßnahmen wurden mit dem Landesamt für
Denkmalpflege Bayern besprochen und abgestimmt. Im Zuge
der Ausführung wird eine regelmäßige Einbindung und
intensive
Beteiligung des BLfD stattfinden.

Bereits bei den umfangreichen Voruntersuchungen waren
RestauratorInnen für die verschiedenen Fachbereiche
eingebunden. Auch baubegleitend werden
FachrestauratorInnen tätig sein.

Folgende Maßnahmen sind vorgesehen:

Dächer
Sanierung der Dachkonstruktion und Dachhaut. Die
Neudeckung der Dachfläche erfolgt mit
Biberschwanzziegeln in
Doppeldeckung.

Fassade
Im Zuge der Dach- und Fenstersanierung wird die Fassade
nach Abschluss der Arbeit einen neuen Anstrich nach
Vorgaben
des Denkmalschutzes erhalten, evtl. Schadstellen wie
Risse
oder lockere Putzstellen, werden ertüchtigt.

Fenster, Türen, Tore
Die in den Jahren 2015-2023 durchgeführten
Voruntersuchungen der Klostergebäude haben dringenden
und
umfangreichen Handlungsbedarf für die Restaurierung und
Instandsetzung der Fenster ergeben.

Ein großer Teil der vorhandenen Türen und Tore ist
altersbedingt verbraucht und dringend
sanierungsbedürftig, da
der vorhandene Anstrich so defekt ist, dass er keinen
ausreichenden Schutz vor der Witterung mehr bietet.

Lage
Adresse: Basilikaplatz 2, 95652 Waldsassen | Landkreis
Tirschenreuth | Bezirk Oberpfalz
Die zu sanierenden Gebäudeteile - Bibliothek und der
im 90°
Winkel dazu stehende, sogenannte Apothekerflügel -
sind Teil
der Klosteranlage der Zisterzienserinnen Abtei
Waldsassen,
direkt angebaut an die Basilika, im

Zentrum von Waldsassen, zwischen Basilikaplatz im
Norden
und Brauhausstraße im Süden.
Der Innenhof kann teilweise für die
Baustelleneinrichtung
genutzt werden. Die Zufahrtsmöglichkeiten sind eng und
nur
über Basilikaplatz und Kirchenstraße möglich.
Eine Besichtigung der örtlichen Gegebenheiten wird
empfohlen.

Gebäude
Das Gebäude ist denkmalgeschützt. Alle Arbeiten sind
daher
mit besonderer Vorsicht und Sorgfalt zu verrichten.
Im Zuge der Bauausführung wird es aus
sicherheitstechnischen
Gründen notwendig, öffentliche Wege, Zugänge temporär
zu
sperren.
Das Gebäude bleibt während der Baumaßnahmen geöffnet.
Alle Arbeiten finden bei laufendem Kloster- und
Schulbetrieb in
den angrenzenden Gebäudeteilen statt.

geplante Maßnahmen nach Kostengruppen:
KGR 301 Gerüstarbeiten
Fassadengerüst als Arbeits- und Schutzgerüst für die
Fassaden- und Dachdeckerarbeiten, umlaufend an den zu
bearbeitenden Bauteilen.

KGR 320 Dachdecker- und Klempnerarbeiten
Bei der Sanierung soll die komplette Dachhaut erneuert
werden.
Dazu wird die Dachhaut abschnittsweise abgedeckt und
sofort
wieder ertüchtigt mit einer neuen Brettschalung, einer
Dachbahn sowie Lattung, Konterlattung und neuen
Dachziegeln
nach historischem Vorbild und standardmäßigen zwei
Einhängenasen.
Rinnen, Schneefang: Demontage und Wiedereinbau
Fallrohre: Bestand
Blitzschutz: Demontage und komplett neu
Kaltdachfenster: neu
Anarbeiten der Dachdeckung an die Kamine, keine
Kamin-Verkleidung
Der Dachstuhl wurde bei der letzten Sanierung in den
Jahren
1995-1997 vorwiegend im Bereich der Traufe
denkmalfachgerecht saniert und ist frei von Bauschäden.
Evtl. statisch notwendige Maßnahmen (z. B. tragende
Holzteile auswechseln) sind im Zuge der Dachneudeckung
vorgesehen. Ebenso werden die Anforderungen im Bereich
Brandschutz sowie energetischen Maßnahmen
berücksichtigt.

KGR 323 Außenputz- und Malerarbeiten
Im Zuge der Fenstersanierung wird die Fassade nach
Abschluss der Arbeit einen neuen Anstrich nach
Vorgaben des
Denkmalschutzes erhalten, ggf. lockere Putzstellen,
Hohl- oder
Fehlstellen, Risse, Sockelbereiche werden ertüchtigt.
Die Putze sind überwiegend stabil und in einem festen
und für
eine geplante Überarbeitung tragfähigem Zustand.

KGR 323 Innenputz- und Malerarbeiten
Nach der Sanierung der Fenster werden in Teilbereichen
Putzarbeiten notwendig. Die zu bearbeitenden Flächen
erhalten
einen neuen Anstrich nach denkmalpflegerischen
Vorgaben.

KGR 326 Schreinerarbeiten Fenster,
Fenstersanierung/ -instandsetzung, Türen und Tore:
Vorsichtiges Ausbauen, Aushängen der einzelnen
Fensterflügel
Einbau einer Notverglasung

Die inneren Flügel der Verbundfenster sind in einem
besseren
Zustand als die Außenflügel, daher sind im inneren
Bereich die
Arbeiten wie folgt:
Überprüfen und ausbessern von Kittfugen
Überarbeiten der Wetterschenkel
Dichtungen in Flügelrahmen fräsen
schleifen der kompletten Fensterrahmen und Flügel
grundieren und streichen
defekte Gläser ersetzen

Die Fensterbänke im äußeren Bereich (Spengler) müssen
überprüft und zum Teil ausgebessert werden, zum Teil
müssen
Fensterbänke neu erstellt und eingebaut werden.
Überarbeiten der Fensterbänke im Inneren (Schreiner).

KGR 333 Gebäudereinigungsarbeiten
Nach Abschluss der Arbeiten wird eine Grundreinigung
durchgeführt.

Zeitplan:
Baubeginn KW 28/2026
Fertigstellung KW 21/2027

*Hinweis*
Aufgabenstellung, Denkmalschutz

Die Aufgabenstellung ergibt sich aus der allgemeinen
Baubeschreibung und
dem Leistungsverzeichnis.

Schutz der Substanz
Die Sanierungsarbeiten müssen so ausgeführt werden,
dass Störungen bzw.
Schäden vermieden werden.
Sämtliche Arbeiten am Bauwerk, insbesondere Abbruch und
Rückbauarbeiten, sind mit besonderer Sorgfalt und mit
Rücksicht auf die zu
erhaltenden Bauteile auszuführen.

Das Gebäude ist denkmalgeschützt.
Alle beschriebenen Arbeiten finden im
denkmalgeschützten Bereich statt und
sind daher mit besonderer Vorsicht und Sorgfalt zu
verrichten.

Alle Maßnahmen sind minimalinvasiv und im
größtmöglichen Maße
substanzschonend auszuführen!

Bei Unklarheiten hat stets die Abstimmung mit
Bauleitung,
Tragwerksplanung, Fachrestaurator zu erfolgen!

Besichtigung der örtlichen Gegebenheiten
Dem AN wird dringend empfohlen, vor Angebotsabgabe eine
Ortsbesichtigung durchzuführen.
Diese ist nach vorheriger Absprache mit der
Vergabestelle möglich.

Baulärm
Alle Arbeiten finden bei laufendem Kloster- und
Schulbetrieb in den
angrenzenden Gebäudeteilen statt. Lärmentwicklung und
Erschütterungen
müssen auf das nicht vermeidbare Minimum reduziert
werden.
Auf der Baustelle dürfen nur schallgedämmte
Baumaschinen eingesetzt
werden.

Betriebszeiten
Auf der Baustelle darf ohne Sondergenehmigung zu
folgenden Zeiten
gearbeitet werden:
Werktags 7:00 Uhr bis 20:00 Uhr.

Für die Durchführung lärmintensiver Arbeiten sind
folgende Ruhezeiten zu
beachten: täglich
07:00 - 08:00 Uhr
12:00 - 13:00 Uhr
17:00 - 18:00 Uhr

In der Zeit von 10. bis 28. August 2026 gelten diese
Einschränkungen
nicht (Ferienzeit)

Anfragen zu den Verdingungsunterlagen
Anfragen zu den Verdingungsunterlagen sind rechtzeitig
unter
Berücksichtigung der auf der Vergabeplattform /
Vergabestelle hinterlegten
Frist zu stellen.

Anfragen und Auskünfte werden ausschließlich über die
Vergabeplattform /
Vergabestelle kommuniziert.

Daten und Auskünfte über die Baumaßnahme
Daten und Auskünfte über die Baumaßnahme darf der
Auftragnehmer Dritten
nur mit vorheriger Zustimmung des Auftraggebers
weitergeben.
Dies gilt auch nach Abschluss der Bauarbeiten für die
Erteilung von
Referenzen oder der geplanten Veröffentlichung in
Firmenbroschüren,
Internetauftritten etc.

Unterlagen
Zur genaueren Kalkulation liegen dem LV Zeichnungen
und Bilder bei, aus
denen die jeweiligen Konstruktionen ersichtlich sind.
Die in den Ausführungsunterlagen angegebenen
Höhenkoten, Maße,
Stückzahlen etc. sind vom Auftragnehmer RECHTZEITIG
VOR BEGINN
DER ARBEITEN mit den gegebenen Verhältnissen an der
Baustelle zu
überprüfen. Erbrachte Vorleistungen anderer Gewerke
sind hinsichtlich
der eigenen Leistung ebenfalls zu prüfen, und
Unstimmigkeiten sind der
Bauleitung zu melden.
Bedenken gegen die ausgeschriebenen Konstruktionen oder
Sondervorschläge sind in einem Begleitschreiben zur
Angebotsabgabe
bekannt zu geben.
Die Ausschreibung und die beigefügten Zeichnungen
erläutern das
Konstruktionsprinzip.
Die verbindlichen Maße sind am Bau zu nehmen und mit
den anderen AN
zu koordinieren. Montagetoleranzen sind bereits bei
der Werkstattplanung
zu berücksichtigen.

Lager- und Arbeitsplätze, Zufahrtswege
Durch die vorhandenen Platzverhältnisse können vom
Auftraggeber nur
begrenzte Flächen als Lager-, Arbeits-, und
Einrichtungsflächen zur
Verfügung gestellt werden. Materialtransporte sind
entsprechend
zeitgenau und unterteilt vorzusehen
Materiallagerplätze und Aufstellungsort für
Baustelleneinrichtungen sind
vor Baubeginn mit der Bauleitung festzulegen. Sollte
es baubetrieblich
notwendig sein, ist der Lagerplatz ohne zusätzliche
Vergütung umzulegen.
Unterkünfte wie Schlafräume und Aufenthaltsräume für
die Freizeit dürfen
in der Liegenschaft, in der sich die Baustelle
befindet, nicht eingerichtet
werden.

Die von Firmen genutzten Flächen sind immer in einem
sauberen Zustand
zu halten

Bauwasser/Baustrom
Innerhalb des Baugeländes wird ein Wasser- und
Baustromanschluss zur
Verfügung gestellt.
Anschlüsse und deren Verbrauch stehen kostenlos zur
Verfügung,
Zwischenzähler sind nach Angaben des AG zu setzen.
Anschlüsse für Geräte, Maschinen und sonst.
Hilfsmittel, die Energie oder
Wasser benötigen, wie z.B. Kabel, Leitungen,
Schläuche, Kabeltrommeln,
Scheinwerfer etc., sind vom AN bereitzustellen und
werden nicht
gesondert vergütet

Brandschutz
Bei feuergefährlichen Arbeiten, besonders Schweiß-,
Flex- und
Brennarbeiten sowie der Verwendung von entzündlichen
Stoffen sind
besondere Sicherheitsmaßnahmen, wie das Bereitstellen
von
Feuerlöschern einzuhalten.
Der Auftragnehmer hat eine verantwortliche Brandwache
durchzuführen.
Die Lagerung leicht entzündlicher oder explosiver
Materialien ist im
Bereich der Baustelle verboten.

Vermeidung, Verwertung, Beseitigung von Abfällen
Für die Vermeidung und Abfallbewirtschaftung von
Abfällen gilt das
Kreislaufwirtschaftsgesetz (KrWG) in seiner aktuellen,
gültigen Fassung.
Abfälle im Sinne des KrWG, die aus dem
Leistungsbereich des AN
hervorgehen, sind vom AN bei zertifizierten
Entsorgungsfachbetrieben zu
entledigen und durch diese entsprechend fach-, sach-
und umweltgerecht
zu verwerten oder zu beseitigen.

Der Nachweis der Entsorgungsstelle und der Bezahlung
von
Deponiegebühren sind der Schlussrechnung beizufügen.

Reinigung
Die Baustelle ist täglich zu reinigen, inkl. Reinigung
bei Fertigstellung
einzelner Arbeitsabschnitte.

Alkohol- und Rauchverbot
Auf der Baustelle herrscht Rauchverbot.
Das Konsumieren von Alkohol und/oder Drogen ist
ebenfalls untersagt.
Der Auftraggeber behält sich vor gegen alkoholisierte
oder berauschte
Personen ein Baustellenverbot auszusprechen.

Stoffe und Bauteile
Vom Auftragnehmer dürfen keine gesundheitsgefährdenden
Stoffe und
Bauteile eingebaut werden.
Die Werte der derzeit gültigen Gefahrenstoffliste sind
einzuhalten.

Kulturhistorische Funde
Werden vom Auftragnehmer Funde gemacht, die von
kulturhistorischer
Bedeutung sein könnten, ist sofort der Auftraggeber
oder dessen
örtlicher Bauleiter zu informieren.

Firmenbauleiter, Koordination
Der Auftragnehmer hat den verantwortlichen Bauleiter
schriftlich zu
benennen. Die Qualifikation ist nachzuweisen.
Der Bauleiter muss deutschsprachig und während der
Ausführung aller
Arbeiten auf der Baustelle anwesend sein, sowie an den
Koordinationsgesprächen des Auftraggebers teilnehmen.
Koordinationsgespräche finden regelmäßig einmal
wöchentlich statt,
Baubegehungen nach Erfordernis. Der Auftragnehmer ist
verpflichtet, an
diesen vom Auftraggeber festgesetzten Besprechungen
durch einen
geeigneten, bevollmächtigen Vertreter teilzunehmen,
der zu
rechtsverbindlichen Vereinbarung bevollmächtigt ist.
Kosten, die sich
hieraus ergeben, werden nicht gesondert vergütet.

Ausführungsfristen (Bauablaufplan)
Der Auftragnehmer hat einen Bauablaufplan über seine
vertraglichen
Leistungen zu erstellen, anhand dessen die Einhaltung
der Vertragsfristen
nachgewiesen und überwacht werden kann. Die
Vertragsfristen ergeben
sich aus den Besonderen Vertragsbedingungen FB 214.H.
Der Baufristenplan ist regelmäßig fortzuschreiben. Bei
Änderungen der
Vertragsfristen oder bei erheblichen Abweichungen von
sonstigen
Festlegungen ist der Plan durch den Auftragnehmer
unverzüglich zu
überarbeiten.
Die Festlegungen des Auftraggebers, z.B. zur
baufachlichen oder
terminlichen Koordinierung mit den übrigen
Leistungsbereichen sind zu
berücksichtigen. Kosten, die sich hieraus ergeben,
werden nicht gesondert
vergütet

Bautagesberichte
Vom AN sind auf Formblättern Beiträge für das
Bautagebuch täglich zu
erstellen und spätestens wöchentlich einzureichen. Sie
müssen alle
Angaben wie Stand und Fortschritt der Arbeiten sowie
alle
bemerkenswerten Ereignisse des Bauablaufes lückenlos
enthalten. Es
dient als Grundlage für alle Meldungen und Berichte,
die über die
Bauausführung zu erstatten sind und bildet nach
Abschluss der
Bauarbeiten einen wichtigen Bestandteil der Bauakten.
Bei der Erstellung und Übergabe der Bautagesberichte
handelt es sich
somit um eine wesentliche Leistungspflicht des AN, die
bei Nichterbringung
zur Abnahmeverweigerung führen kann.

Rechnungen
Alle Rechnungen sind je 1-fach beim Auftraggeber und
beim
Architekturbüro einzureichen, kumuliert und in
Papierform.
Auf allen Rechnungen ist sowohl die Maßnahmen- als
auch die
Vertragsnummer anzugeben.
Korrekturen des Auftraggebers aus vorangegangenen
Abschlagsrechnungen sind in Folgerechnungen
einzupflegen.

Sicherheitseinbehalt
Bei Teilzahlung erfolgt ein Sicherheitseinbehalt in
Höhe von 5%. Dieser
kann durch eine Vertragserfüllungsbürgschaft abgelöst
werden.

Bauwesensversicherung
Der Bauherr schließt eine Bauwesensversicherung ab. An
die
Auftragnehmer werden hierfür keine Gebühren verrechnet.

Datenträger
Es wird darum gebeten, die Angebote zusätzlich im
GAEB-Format d84 zur
Verfügung zu stellen.

Sonstiges
Sondervorschläge sind grundsätzlich in jedem Bereich
akzeptiert. Es ist
jedoch der Nachweis der Gleichwertigkeit bzw. der
statischen Machbarkeit
einschl. Änderungskosten vorzulegen.

Der Bauherr behält sich vor, Teile der
ausgeschriebenen Leistungen aus
dem Vertrags-LV herauszunehmen.

Ende der Vorbemerkungen und zusätzlichen
Vertragsbedingungen

*Hinweis*
Referenzprodukte / Gleichwertigkeit
grundsätzlich gilt:
Die angegebenen Referenzprodukte dienen lediglich als
Beispiel und Kalkulationshilfe und stellen keine
Produktvorgabe
dar. Der Bieter bleibt, unter der Berücksichtigung der
gestalterischen Anforderungen entsprechend der
Detailplanung
und bei Einhaltung der ZusätzlichenTechnischen
Vertragsbedingungen bei der Wahl eines gleichwertigen
Produktes frei.

Ein Richtfabrikat / Referenzprodukt wird jeweils mit
folgendem
Vermerk genannt:

oder gleichwertig

angeb. Fabrikat: .....................................
(vom Bieter einzutragen)

Werden vom Bieter keine Eintragungen gemacht, ist das
Richtfabrikat für die Ausführung verbindlich.
Ansonsten ist die
Gleichwertigkeit durch Prüfzeugnisse und Systemdetails
zu
belegen. Diese müssen vom Bieter dem Angebot beigelegt
werden. Fehlende oder mangelhafte Unterlagen führen zum
Ausschluss des Angebotes.

*Hinweis*
Die nachfolgend beschriebenen Leistungen beinhalten
den Abbruch und die Neueindeckung des Apotheker-
und Bibliotheksflügels. Hierbei ist der Blitzschutz
bis zu den Dachrinnen abzubauen und zu entsorgen.
Die Dachrinnen sind zu entfernen. Die Fallrohre sowie
die Wassereinlaufkästen werden nicht demontiert und
sind in der Lage zu sichern. Kosten, die sich hieraus
ergeben, sind in den Einheitspreis einzurechnen.

### Titel 01 Sicherungsmaßnahmen

**01.01 Dachschutzwände**
Lieferung, Einbau, Montage, Vorhaltung und Räumung der
Dachschutzwände in der Dachfläche, als Schutz gegen
Absturz bei eigenen Arbeiten,  einschl. vollflächiges
Überspannen mit Netzen oder Geflechten, Maschenweite
höchstens 10 cm, seitliche Überstand mind. 1.00 m

Bauhöhe: mind. 1.00 m
Oberkante: mind. 0.80 m über der Dachfläche
Abrechung: Länge Dachschutzwand einschl. seitl.
Überstand

Bei der Montage der Dachschutzwände sind die Arbeiter
mit der
PSA ("Persönliche Schutzausrüstung") auszurüsten.

Beschreibung der Dachschutzwand in der Dachfläche:
- Bei Dachschutzwänden darf der Höhenunterschied
zwischen Arbeitsplatz und Einrichtungen zum Auffangen
abrutschender Beschäftigter nicht mehr als 5.00 m
betragen.
- Schutzwandhalter nur an durchgehenden, senkrecht zur
Traufe verlaufenden, ausreichend tragfähigen Sparren
befestigen.
- Dachschutzwände sind entsprechend der Aufbau- und
Verwendungsanleitung des Herstellers zu verwenden. In
der Aufbau- und Verwendungsanleitung des Herstellers
werden Mindestquerschnitt, Befestigungsmittel und ggf.
erforderliche zusätzliche Maßnahmen beschrieben.
Menge: 154,000 m

### Titel 02 Rückbauarbeiten

*Hinweis*
Die Dachflächen sind in Teilbereiche aufzunehmen, die
an
einem Arbeitstag auch wieder geschlossen werden können.
Abweichungen sind zwingend mit der Bauleitung vor
Ausführung abzustimmen.
Kosten, die sich hieraus ergeben, sind in den
Einheitspreis
einzurechnen und werden nicht gesondert vergütet.

**02.01 Demontage Schneefanggitter**
komplett, einschl. Gitter, Gitterstütze auf
Metallplatte, einschl.
Demontage Blitzschutzhalter/-leitung, Bauschutt
aufladen,
Entsorgung, Gebühren

Einzellänge: 3,00 m
Förderweg: bis 200 m
Menge: 150,000 m

**02.02 Demontage First**
*** Bezugsbeschreibung
vermörtelt, einschl. Demontage von Blitzschutzhaltern/
-leitungen, Bauschutt aufladen, Entsorgung, Gebühren
Menge: 86,000 m

**02.03 Demontage First - Kleinfläche**
im Bereich des Anschlusses Pforten-/Südflügel,
vermörtelt,
Firstziegel zur Wiederverwendung säubern, seitlich
lagern, nach
Verlegung des Kehlbleches wieder einbauen

Bei Ausführung ist die Blitzschutzleitung zu beachten.

Förderweg: 500 m
Menge: 2,000 m

**02.04 Demontage Grate**
*** wie Position 02.02
Ausführung Grate
Menge: 38,000 m

**02.05 Demontage Dacheindeckung**
Dachziegel aufladen, Entsorgung, Gebühren, einschl.
Lüfterziegel im Bereich der Dachflächenfenster im
ausgebauten
Dachbereich, Ausbau von Blitzschutzhaltern/-leitungen

vorh. Eindeckung: Biberschwanzdachziegel
Menge: 1724,000 m²

**02.06 Zulage Demontage Dacheindeckung - Kleinflächen**
für Ausführung in Kleinflächen, entlang der Kehlen auf
dem
Pforten-/Südfügel, Dachziegel zum Wiedereinbau
seitlich lagern

vorh. Eindeckung: Biberschwanzziegel
Breite: ca. 1.00 m
Menge: 25,000 m²

**02.07 Demontage Traufbohle**
vorh. Traufbohle abbrechen, einschl. entnageln des
Untergrundes, Bauschutt aufladen, Entsorgung, Gebühren

Beim Demontieren ist zu beachten, dass die vorh.
Schalung im
Bereich des Aufschieblings erhalten bleibt.
Menge: 154,000 m

**02.08 Demontage Traglattung**
*** Bezugsbeschreibung
vorh. Traglattung abbrechen, Bauschutt aufladen,
Entsorgung,
Gebühren
Menge: 1724,000 m²

**02.09 Zulage Demontage Traglattung - Kleinflächen**
für Ausführung in Kleinflächen, entlang der Kehlen auf
dem
Pforten-/Südfügel, Bauschutt aufladen, Entsorgung,
Gebühren
Menge: 25,000 m²

**02.10 Demontage Konterlattung**
*** wie Position 02.08
einschl. entnageln der Sparren zur Aufnahme von neu zu
verlegender Dachschalung
Menge: 339,000 m²

**02.11 Ausbau Unterdeckbahn - Schalung**
*** Bezugsbeschreibung
trennen, von der Dachschalung lösen/demontieren,
Bauschutt
aufladen, Entsorgung, Gebühren

Material: Bitumendachbahn
Menge: 339,000 m²

**02.12 Ausbau Unterdeckbahn - Streifen**
*** wie Position 02.11
Ausführung in Streifen

Breite: ca. 20 cm
Menge: 1388,000 m²

**02.13 Zulage Ausbau Unterdeckbahn - Kleinflächen**
für Ausführung in Kleinflächen, entlang der Kehlen auf
dem
Pforten-/Südfügel, einschl. Bauschutt aufladen,
Entsorgung,
Gebühren
Menge: 25,000 m²

**02.14 Zulage Unterdeckbahn - teerhaltig**
für die fachgerechte Entsorgung von teerhaltigen
Produkten
Menge: 1724,000 m²

**02.15 Demontage Kehlblech**
aus Kupfer, einschl. Trennschnitt, lösen von
Blitzschutzklammern/-leitungen, Bauschutt aufladen,
Entsorgung, Gebühren

Ort: Apotheker-/Bibliotheksflügel
Menge: 46,000 m

**02.16 Demontage Nockenblech**
aus Kupfer, Bauschutt aufladen, Entsorgung, Gebühren

Ort: hist. Aufzug
Menge: 13,000 m

**02.17 Demontage Trapezblech**
auf der Schalung befestigt, ausbauen, aufladen,
Entsorgung,
Gebühren, einschl. entnageln der Schalung
Menge: 60,000 m²

**02.18 Demontage Rinnen**
aus Kupfer, komplett, einschl. Trennschnitt an den
Einlaufkästen, Rinnenhaken, Einhangblech, Endstücke
etc.,
lösen von Blitzschutzklammern, Bauschutt aufladen,
Entsorgung, Gebühren
Menge: 154,000 m

**02.19 Demontage Lüftungsgitter**
gelocht, oval, einschl. Bauschutt aufladen, Entsorgung,
Gebühren

Höhe: ca. 100 mm
Menge: 154,000 m

**02.20 Demontage Schornsteineinfassung**
aus Kupfer, oben/seitlich/unten, einschl. Kappleiste,
befestigt im
Mauerwerk mit Schlitzfuge, säubern der Fuge für den
Einbau
einer neuen Kappleiste, Bauschutt aufladen, Entsorgung,
Gebühren
Menge: 14,000 m

**02.21 Demontage Sicherheitsdachhaken**
aus verzinktem Stahl, einschl. Bauschutt aufladen,
Entsorgung,
Gebühren
Menge: 135,000 St

**02.22 Demontage Sanilüfter**
*** Bezugsbeschreibung
komplett, umfasst sämtlich Formstücke, Befestigungen
etc.,
einschl. Blitzschutzhalter/-leitungen, Bauschutt
aufladen
Entsorgung, Gebühren

Nennweite: 100
Menge: 6,000 St

**02.23 Demontage Lüfter**
*** wie Position 02.22
komplett, mit Haube, zur Wiederverwendung im
Klosterhof lagern

Nennweite: bis 200
Förderweg: bis 500 m
Menge: 1,000 St

**02.24 Demontage Lüftungshaube**
*** wie Position 02.22
komplett, bestehend aus Rahmen und Haube, zur
Wiederverwendung im Klosterhof lagern

Material: Kupfer
Größe: 450/550 mm
Förderweg: bis 500 m
Menge: 1,000 St

**02.25 Demontage Dachausstieg - Fenster**
*** Bezugsbeschreibung
aus Metall/Glas, einschl. Demontage Blitzschutzhalter/
-leitungen, Bauschutt aufladen, Entsorgung, Gebühren

Größe: 450/550 mm
Menge: 35,000 St

**02.26 Demontage Dachausstieg - Lüfter**
*** wie Position 02.25
mit Lüftungsgitter, zum Wiedereinbau im Klosterhof
lagern

Größe: 450/550 mm
Förderweg: bis 500 m
Menge: 4,000 St

**02.27 Demontage Dachfenster - BIB**
*** wie Position 02.25
Dachfenster aus Holz/Glas, Eindeckrahmen komplett

Größe: 0.70/1.40 m
Dachraum: nicht ausgebaut
Ort: Bibliotheksflügel
Menge: 1,000 St

**02.28 Demontage Dachfenster - APO**
*** wie Position 02.25
Dachfenster aus Holz/Glas, Sonnenschutz, Eindeckrahmen
komplett, einschl. abklemmen der Kabel, Trennschnitt in
Leibung umlaufend, vorsichtiger Ausbau der Leibungsverkleidung, lösen Anschluss Dampfsperre

Größe: 0.70/1.40 m
Dachraum: ausgebaut
Menge: 8,000 St

**02.29 Demontage Scheinwerfer**
bestehend aus Rundrohr mit Scheinwerfer, vom Dach
transportieren, zur Wiederverwendung im Klosterhof
lagern,
einschl. abklemmen des Stromkabels

Förderweg: bis 500 m
Menge: 1,000 St

**02.30 Minderpreis Entsorgung**
für die Entsorgung von Kupfermaterialien
Menge: 1,000 psch

### Titel 03 Dachkonstruktion

**03.01 Sparren - 10/18 cm**
aus Konstruktionsvollholz für den sichtbaren Bereich
gem. den Vereinbarungen der Überwachungsgemeinschaft
Konstruktionsvollholz als KVH für Zimmerarbeiten
liefern und
fachgerecht einbauen, einschl. aller erforderl.
Verbindungs-/Befestigungsmittel, Anschluss an
Bestandsbalken, Abbund

Holzart: NH Fi/Ta/Kiefer
Abmessung: 10/18 cm
Länge: bis 12.00 m
Festigkeitsklasse: C 24
Sortierklasse: S10
Holzfeuchte: um 15 +/- 3 %
Menge: 0,600 m³

**03.02 Bauschnittholz liefern**
in Kleinstmengen für den nicht sichtbaren Bereich

Material: NH C24
Sortierklasse: S10
Holzfeuchte: 15% +/- 3%
Menge: 0,100 m³

**03.03 Bauschnittholz verzimmern**
aus vorgen. Position, einschl.
Verbindungs-/Befestigungsmittel
Menge: 0,100 m³

**03.04 Kleineisenteile**
wie Bolzen, Nieten, Schrauben und andere
Befestigungsteile,
die in vorgen. Positionen nicht erfasst sind, auf
besondere
Anordnung der Bauleitung liefern und montieren
Menge: 50,000 kg

### Titel 04 Eindeckung

**04.01 Dämmstreifen - 100 mm**
*** Bezugsbeschreibung
liefern, fachgerecht auf Trenn-/Brandwänden in Streifen
unterschiedlicher Breite verlegen, druckstabil,
raumbeständig,
einschl. Zuschnitt, Verschnitt

Material: Steinwolle
Dicke:  bis 100 mm
Baustoffklasse: A1
Schmelztemperatur: > 1.000 °C
Untergrund: Mauerwerk

angebotenes Fabrikat:

'......................................................
...............'
(vom Bieter auszufüllen)
Menge: 96,000 m²

**04.02 Dämmstreifen - 40 mm**
*** wie Position 04.01
Dicke: 40 mm
Menge: 199,000 m²

**04.03 Ausgleich von Unebenheiten**
in der Unterkonstruktion, > 2 cm, Ausgleichmaterialien
gegen
abrutschen sichern
Menge: 10,000 m²

**04.04 Traufbohle**
als Übergang zur Rinne, liefern und fachgerecht
befestigen,
keilig geschnitten, einschl. Befestigungsmittel

Material: NH
Sortierklasse: S 10
Abmessung: 30/5 cm
Menge: 154,000 m

**04.05 Dachschalung**
liefern und fachgerecht verlegen, einschl. erforderl.
Befestigungsmittel, anarbeiten an den Bestand

Material: NH, Rauspund
Sortierklasse: S 10
Dicke: 24 mm
Dachneigung: ca. 45 Grand
Untergrund: Bestandssparren
Menge: 1313,000 m²

**04.06 Zulage Dachschalung - nicht brennbar**
für die Ausführung im Bereich von Trenn-/Brandwänden

Material: Holzzement
Dicke: 24 mm
Brandschutz: F90
Brandverhalten: Klasse A2-s1, d0 nach DIN EN 13501-1
Untergrund: Steinwolle/Mauerwerk
Menge: 163,000 m²

**04.07 Zulage Dachschalung - Kehlausbildung**
für die Ausführung in Kehlen, anpassen und zuschneiden
der
Schalbretter, teils auf Gehrung, einschl. Verschnitt

Ort: Apotheker-/Bibliotheksflügel
Menge: 64,000 m

**04.08 Zulage Dachschalung - Gratausbildung**
Ausführung der Grate, unter Berücksichtigung der in
DIN 4108
geforderten uneingeengten Lüftungsquerschnitte
Menge: 24,000 m

**04.09 Zulage Dachschalung - Schnitt-/Anpassarbeiten**
an aufgehenden Bauteile wie Glockenturm, Schornstein,
Aufzugerker (hist. Lastenaufzug), in Einzellängen
Menge: 29,000 m

**04.10 Unterdeckbahn**
liefern, nach Herstellerangaben fachgerecht verlegen,
als
naht-/perforationsgesicherte Unterdeckung gem.
Merkblatt
ZVDH-Merkblatt (Klasse 3, U-DB-A), einschl.
Naht-/Stoßüber-
deckung durch integrierte Selbstklebestreifen,
mechanische
Befestigung auf jedem Sparren

Material: hochdiffusionsoffen, 3-lagig, mit
wasserdichter
Funktionsschicht
Brandklasse: schwer entflammbar B-s1, d0
Untergrund: vorh. Schalung
Dachneigung: ca. 45 Grad

angebotenes Fabrikat:

'......................................................
...........................................'
(vom Bieter auszufüllen)
Menge: 1724,000 m²

**04.11 Zulage Unterdeckbahn - anarbeiten**
für das Anarbeiten an die Bestandsbahn in der
Dachfläche

Material Bestand: Bitumendachbahn
Überlappung: mind. 10 cm
Menge: 25,000 m

**04.12 Zulage Unterdeckbahn - aufgehende Bauteile**
für den fachgerechten Anschluss an aufgehenden
Bauteile wie
Glockenturm, Schornstein, hist. Aufzug, in Einzellängen

Anschlusshöhe: mind. 150 mm
Menge: 29,000 m

**04.13 Konterlattung**
liefern und fachgerecht befestigen, einschl.
Nageldichtband,
Zuschnitte, erforderl. Befestigungsmittel
korrosionsgeschützt

Material: NH
Sortierklasse: S10
Querschnitt: 40/60 mm
Dachneigung: ca. 45 Grad
Untergrund: Schalung mit Unterdeckbahn
Menge: 1724,000 m²

**04.14 Zulage Konterlattung - nicht brennbar**
für die Ausführung im Bereich von Trenn-/Brandwänden,
einschl. Schnitt-/Anpassarbeiten, alle erforderl.
Befestigungsmittel

Material: Stahl verzinkt
Querschnitt: 40/60 mm
Untergrund: Schalung
Menge: 121,000 m²

**04.15 Traglattung - 40/60 mm**
*** Bezugsbeschreibung
liefern und fachgerecht befestigen, Lattenabstände
entsprechend Eindeckung gem. Verlegeanleitung des
Herstellers, einschl. aller erforderl.
Befestigungsmittel
korrosionsgeschützt

Material: NH
Sortierklasse: S10
Querschnitt: 40/60 mm
Dachneigung: ca. 45 Grad
Untergrund: Konterlattung
Menge: 1724,000 m²

**04.16 Zulage Traglattung - nicht brennbar**
für die Ausführung im Bereich von Trenn-/Brandwänden,
einschl. Schnitt-/Anpassarbeiten, allle erforderl.
Befestigungsmittel

Material: Stahl verzinkt
Querschnitt: 40/60 mm
Untergrund: vorgen. Konterlattung
Menge: 121,000 m²

**04.17 Traglattung - 60/60 mm**
*** wie Position 04.15
für Ausführung in Kleinflächen, entlang der Kehlen auf
dem
Pforten-/Südfügel, einschl. Anpass-/Schnittarbeiten,
erforderl.
Befestigungsmittel

Querschnitt: 60/60 mm
Menge: 25,000 m²

**04.18 Dreikantleiste Kehle**
liefern, zuschneiden und fachgerecht befestigen,
einschl. aller
erforderl. Befestigungsmittel korrosionsgeschützt

Material: NH
Sortierklasse: S10
Querschnitt: 100/50 mm
Dachneigung: ca. 45 Grad
Untergrund: Schalung
Menge: 64,000 m

**04.19 Dacheindeckung**
liefern, auf vorgen. Lattung nach Herstellervorschrift
decken

Ziegel: Biberschwanz
Deckung: Doppeldeckung
Abmessung: 180/380 mm
Schnittform: Rundschnitt
Oberfläche: matt, glatt
Farbe: naturrot

Fabrikat: Braas Opal Standard od. glw.

angebotenes Fabrikat:

'......................................................
..............................'
(vom Bieter auszufüllen)
Menge: 1724,000 m²

**04.20 Zulage Dacheindeckung - First**
für die Ausführung als Kronengebinde mit Firstplatten
Menge: 86,000 m

**04.21 Zulage Dacheindeckung - Traufe**
für die Ausführung mit Traufplatten
Menge: 154,000 m

**04.22 Zulage Dacheindeckung - Kehlen**
für das fachgerechte Anarbeiten im Bereich der Kehlen

Abrechnung: je Seite Kehle
Menge: 84,000 m

**04.23 Zulage Dacheindeckung - Grate**
für das fachgerechte Anarbeiten an Grate

Abrechnung: Ausführung beidseitg - gemessen einseitig
Menge: 38,000 m

**04.24 Zulage Dacheindeckung - Ein-/Aufbauten**
für das fachgerechte Anarbeiten an aufgehenden
Bauteilen wie
Glockenturm, Schornsteinen, Aufzugerker (hist.
Lastenaufzug),
in Einzellängen
Menge: 27,000 m

**04.25 Dacheindeckung - Kleinflächen**
für Ausführung in Kleinflächen, mit Bestandsmaterial,
entlang
der Kehlen auf dem Pforten-/Südfügel
Menge: 25,000 m²

**04.26 Ausbesserung Eindeckung**
Bibeschwanzdoppeldeckung nach Abbau Gerüst, in
Teilflächen,
mit neuem Material, liefern und ausbessern, einschl.
schadhafte
Ziegel aufnehmen, Entsorgung, Gebühren

Flächen: bis 1 m²
Deckung: Doppeldeckung
Form: Rundschnitt wie Bestand
Farbe: naturrot wie Bestand
Ort: Klosterkirche im Klosterhof
Menge: 3,000 m²

**04.27 Windsogsicherung**
nach Fachregeln des DDH, in der Fläche und in
Randbereichen
(Ortgang, First, Grat, Kehle) liefern, an der
Traglattung
befestigen, Klammern passend zum Dachstein,
korrosionsbeständig, einschl. Berechnung

Die Berechnung ist dem Bauherrn vor Ausführung
auszuhändigen. Kosten, die sich hieraus ergeben, sind
in den
Einheitspreis einzurechnen.
Menge: 1724,000 m²

**04.28 Ausbildung First**
*** Bezugsbeschreibung
als Trockenfirst, einschl. Firstlatte, -lattenhalter,
-klammer,
Firstanfänger/-ender als Formziegel, aller erforderl.
Verbindungs-/Befestigungsmittel
Menge: 86,000 m

**04.29 Ausbildung First - Kleinflächen**
als Mörtelfirst wie Bestand, mit vorh. Material,
einschl.
Vermörtelung
Menge: 2,000 m

**04.30 Ausbildung Grat**
*** wie Position 04.28
als Gratziegel
Menge: 38,000 m

**04.31 Lüfterziegel Dachfenster**
passend zur Eindeckung, liefern und eindecken, als
flacher
Lüfterziegel, im Bereich der Dachflächenfenster,
entlang von
Kehlen in jedem Sparrenfeld
Menge: 84,000 St

**04.32 Sanilüfter**
passend zur Eindeckung liefern, eindecken und
anschließen,
einschl. Anschlussschlauch 70 cm, Manschette,
regensicher,
flex. Schlauchanschluss, Anschlussring, Schablone,
Traglattenwechsel, Ausschnitt in Schalung und
Unterdeckbahn,
aller erforderl. Befestigungsmittel

Nennweite: 100
Menge: 6,000 St

**04.33 Montage Lüfter**
Wiedereinbau des vorgen. Lüfters, im Klosterhof
lagernd,
einschl. aller Anschlüsse im Dachraum,
Dichtmanschetten etc.,
Ausschnitt in Schalung und Unterdeckbahn,
Traglattenwechsel,
aller erforderl. Befestigungsmittel

Nennweite: bis 200
Förderweg: bis 500 m
Menge: 1,000 St

**04.34 Sicherheitsdachhaken**
gem. DIN EN 517 liefern, nach Herstellerangaben
fachgerecht
montieren, einschl. aller erforderl.
Befestigungsmittel,
Anpassarbeiten der Eindeckung

Material: feuerverzinktem Stahl, pulverbeschichtet
Farbe: naturrot
Eindeckung: Biberschwanzdoppeldeckung
Menge: 135,000 St

**04.35 Zulage Sicherheitsdachhaken**
für die Ausführung in Vollkupfer
Menge: 135,000 St

**04.36 Montage Scheinwerfer**
bestehend aus Rundrohr und 2 Scheinwerfern, vom
Lagerort
auf das Dach transportieren, an der Dachkonstruktion
sturmsicher befestigen, einschl. anklemmen/durchführen
des
Stromkabels, aller erforderl.
Verbindungs-/Befestigungsmittel

Lagerort: Klosterhof
Förderweg: bis 500 m
Menge: 1,000 St

**04.37 Reserveziegel**
liefern und dem Bauherrn übergeben
Menge: 10,000 St

**04.38 Einbau von Blitzschutzhaltern**
bauseits geliefert, beim Decken der Dachfläche einbauen
Menge: 100,000 St

**04.39 Witterungsschutz mit Plane**
zum Abdecken offener Flächen, in Teilabschnitten,
liefern,
sturmsicher befestigen, vorhalten, aufnehmen zur
Weiterverwendung, einschl. aller erforderl.
Verbindungs-/Befestigungsmittel

Material: armierte Folie
Menge: 200,000 m²

### Titel 05 Dachausstieg und Dachfenster

**05.01 Ausschnitt Dachausstieg**
rechteckig, passend für nachfolgend beschriebenen
Dachausstieg, in Schalung und Unterdeckbahn, einschl.
einmessen und kennzeichnen der Öffnungen, Bauschutt
aufladen, Entsorgung, Gebühren

Einzelgröße: 450/550 mm
Dicke Schalung: 24 mm
Menge: 40,000 St

**05.02 Dachausstieg - komplett**
*** Bezugsbeschreibung
Metalldachfenster, liefern und fachgerecht gem.
Herstellerangabe einbauen, hagelsicher, einschl. aller erforderl.
Befestigungsmittel

Größe: 450/550 mm
Material: Kupfer
Dicke: 1.0 mm
Verglasung: Einscheibensicherheitsglas ESG

angebotenes Fabrikat:

'......................................................
....................................'
(vom Bieter auszufüllen)
Menge: 35,000 St

**05.03 Dachausstieg - Rahmen**
*** wie Position 05.02
nur Rahmen zum Einbau der eingelagerten Lüftungsgitter

Größe: 450/550 mm
Material: Kupfer
Dicke: 1.0 mm
Menge: 5,000 St

**05.04 Montage Lüfterhaube**
Wiedereinbau der vorh. Lüfterhaube, im Klosterhof
lagernd,
regensicher eindecken, einschl. Traglattenwechsel,
aller
erforderl. Befestigungsmittel

Größe: 450/550 mm
Förderweg: bis 500 m
Menge: 1,000 St

**05.05 Montage Lüfter**
Wiedereinbau der vorh. Lüfter, im Klosterhof lagernd,
in vorgen.
Rahmen, regensicher eindecken, einschl.
Traglattenwechsel,
aller erforderl. Befestigungsmittel

Größe: 450/550 mm
Förderweg: bis 500 m
Menge: 4,000 St

*Hinweis*
Die Fenster sind im Klassenzimmer des Dachgeschosses
des
Apothekerflügels einzubauen. Dazu sind die vorh.
Fenster
einschl. aller Anschlüsse auszubauen und zu entsorgen.
Der vorh. Fensterausschnitt ist wiederzuverwenden.

*Hinweis*
Ausführungsbeschrieb

HOLZ-ALU-FENSTER (Rahmen, Verglasung und Beschläge)
Fenstersystem aus Holz-Aluminium-Kombination, als
Einsatzfenster für Dachfläche, liefern und fachgerecht
einbauen.

Wärmeschutz Uw = 1,0 W/m²K

1. Holz/Alu-Konstruktion
Das Holz-Alu-Verbund-System muss die Erfüllung
folgender
Anforderungen durch ein Prüfzeugnis belegen:

System-Prüfung gemäß den Güte- und Prüfbestimmungen
nach RAL-RG 424/2 und Nachweis der
Schlagregendichtigkeit
nach DIN EN 12208, Klasse 9a und Luftdurchlässigkeit
nach
DIN EN 12207, Klasse 4. Widerstandfähigkeit Windlast
entsprechend der Einbauhöhe.

Die Aluminium-Profile sind aus AIMgSi 0.5, F22 in
Eloxalqualität und gemäß DIN 1748 und DIN 17 615
anzubieten.
Die Ausführung muss nach den einschlägigen Normen und
Richtlinien, den anerkannten Regeln der Technik und den
Angaben des Systemgebers erfolgen.

Material aller Holzprofile:
Fichte/Tanne. Qualität, gut abgelagert, sichtbare
Seiten astarm
Lamellierte Profile
Oberfläche: fein geschliffen (Längsschliff), 3-maliger
transparenter Anstrich (2x grundieren, 1x lackieren).
Es ist ein emissionsarmes, spez.
Fensterlack-Anstrichsystem zu
verwenden.

Für die Qualität des Holzes gilt EN 942 J2 (BJ2) und
J10(BJ10) EN 13307 "Holz in Tischlerarbeiten;
Gütebedingung
bei Außenanwendungen". Der maximale Wert des
Feuchtigkeitsgehaltes der Einzelteile darf 15 % nicht
übersteigen, der Streubereich des
Feuchtigkeitsgehaltes darf
allgemein nicht größer sein als 4 % (13 % ± 2 %). Bei
Verwendung von Keilzinken als Längsverbindung sowie bei
Verwendung von lamellierten Querschnitten darf sich die
Feuchte der einzelnen Lamellen maximal 2 %
unterscheiden.

Die Profilausbildung ist in Anlehnung an die DIN 68121
"Holzprofile für Fenster und Türen" und die DIN 18361
"Verglasungsarbeiten" vorzunehmen. Alle Profile sind
so zu
gestalten, dass anfallendes Wasser unmittelbar und
kontrolliert
abgeleitet wird. Die Kanten der Profile sind mit einem
Radius
von mindestens 2 mm zu runden.

Die Verleimung der Holzteile erfolgt nach DIN 68 602
und EN
204 "Beanspruchungsgruppen für die Holzverleimung".

Rahmenverbindungen Holz Die Rahmenverbindungen sind
dauerhaft dicht mit Schlitz / Zapfen auszuführen, die
äußeren
Wangen dürfen dabei nicht dicker als 16 mm sein.
Rahmenteile
sind mit Doppelzapfen zu verbinden. Die Verbindungen
müssen
vollflächig nach Beanspruchungsgruppe D 4 EN 204
verleimt
werden.

Oberflächenschutz Holz Für den Oberflächenschutz gilt
DIN
68800 Teil 3. Zum Schutz des Holzes vor
holzzerstörender
UV-Strahlung darf die UV-Durchlässigkeit des fertigen
Anstrichfilms nicht größer als 2,4 % sein.

Imprägnierung Die Holzschutzbehandlung gegen Pilze und
kurzzeitigen Feuchtigkeitseinfluss hat, im Tauch und
Flut oder
geeigneten Spritzverfahren, mit einer
umweltfreundlichen,
wasserlöslichen Imprägnierlasur und Grundierung zu
erfolgen.
Dies gilt auch für das Leistenmaterial.

Befestigung des Aluminium-Rahmens Die Befestigung des
Aluminium-Rahmens auf dem Holzrahmen erfolgt über
demontierbare Dreh- und Drehclipshalter aus
hochwertigen,
temperaturbeständigen Kunststoffen wie schlagzäh
modifiziertes POM. Bei Trockenverglasungen am Flügel
werden
grundsätzlich Drehhalter eingesetzt. Eine
spannungsfreie
Dehnung der Aluminiumschale zum Holzteil und die
vollflächige
Hinterlüftung des Spaltes zwischen Holz- und Alu-Rahmen
muss sichergestellt sein. Der Spalt muss daher mit
mindestens
4 mm Abstand ausgeführt werden. Zur genauen
Maßpositionsbestimmung müssen die Halter mit
eingegossenem Abstandsnoppen vorgerichtet sein.

Dichtungen Der Blendrahmen ist mit einer umlaufenden,
werkseitig als Rahmen konfektionierten Dichtung aus
hochwertigem TPO zwischen Holz-Rahmen und Holz-Flügel
auszuführen. Bei großer Schlagregenbeanspruchung muss
optional eine Dichtung zwischen Alu-Rahmen und
Alu-Flügel
unter quer oder auch dreiseitig montierbar sein. Im
Bereich der
Flügelöffnungsseite ist eine APTK Abdeckdichtung
vorzusehen.
Die Verglasung muss außenseitig mit einer umlaufenden
APTK-Trockenverglasungsdichtung erfolgen. Die Dichtung
muss eine Glastoleranz von +/- 0,5 mm aufnehmen
können. Die
Dichtlippe am Glas darf nicht breiter als 5 mm
sichtbar sein.
Keildichtungen als äußere Verglasungsdichtung sind
nicht
zulässig. Innenseitig muss eine Trockenverglasung mit
APTK-Dichtungen in abgestuften Dichtungsdicken
ausführbar
sein.

Der Nachweis der Gebrauchstauglichkeit des Systems
durch Prüfberichte autorisierter Prüfanstalten ist zu
erbringen:

Eignungsnachweis nach EN 12207 (DIN EN 14351-1 2006)
Eignungsnachweis für den Verbund der Alu-Profile mit
dem
Holzrahmen Eignungsnachweis für die Eignung des
Alu-Profilsystems hinsichtlich Wetterschutz, Ableitung
von
Niederschlagswasser sowie der ausreichenden
Hinterlüftung
zwischen Holzrahmen und Aluminiumprofilen zur
Ableitung bzw.
Ablüftung von Kondensat.
Nachweis für die Eignung des Oberflächenschutzes der
Holzrahmen sowie der Aluminiumprofile Nachweis
Wärmedurchgangskoeffizient der Rahmenkonstruktion Uf
Nachweis Wärmedurchgangskoeffizient Fenster Uw
Qualitätskontrolle durch das RAL-Gütezeichen der
RAL-Gütegemeinschaft Holz-Aluminiumfenster.

2. Verarbeitung
Für die Beurteilung der Verarbeitung gilt RAL - RG
424/2 -
Aluminium-Holz-Fenster - Gütesicherung der
Gütegemeinschaft
Holzfenster e.V., Frankfurt.

Vom Bieter ist ein System-Prüfzeugnis über die von ihm
angebotene Konstruktion vorzulegen. Dieses Prüfzeugnis
darf
nicht älter als zwei Jahre sein.
Der Eignungsnachweis der Gruppe III ist zwingend
erforderlich.

Unabhängig von der Systemprüfung und der Vorlage des
RAL-Gütezeichens bleibt in jedem Fall die volle
Gewährleistung
und Haftung, auch bei vorher nicht erkannten Mängel,
Sache
des Bieters.

Angebote von Bietern, die nicht Inhaber des
RAL-Gütezeichens
sind, werden gewertet, wenn folgende Voraussetzungen
erfüllt
werden:

Vorlage von System-Prüfzeugnissen für die verwendete
Konstruktion, insbesondere im Hinblick auf die DIN 18
055 -
Fugendurchlässigkeit und Schlagregensicherheit -
Verhalten bei
Windbelastung, Statik und Wärmeschutz des Instituts für
Fenstertechnik in Rosenheim. Eignungsnachweise für die
Einstufung in Gruppe III des IFT.
Vorhandensein einer Systembeschreibung.

Liegt kein Gütezeichen vor, sind die geforderten
Nachweise mit
Angebotsabgabe vorzulegen.

3. Produktbeschreibung
Rahmenelemente für Einzelfenster, Türen, Fensterbänder,
Einstellfassaden. Bei den Angaben der Ansichtsbreiten
handelt
es sich grundsätzlich um Außenansichten.

4. Qualitätssicherung
Bei Verwendung von Alu-Profilen in Verbindung mit
Systembeschlägen und -dichtungen ist eine
Systemgarantie
vorzulegen.
Die Verarbeitungsvorschriften des Systemgebers sind
einzuhalten.
Die Konstruktionen müssen den Güte- und
Prüfbestimmungen
Aluminium-Fenster RAL-RG 636/1 entsprechen. Nur
RAL-geprüfte Beschläge dürfen zum Einsatz kommen.
Der  Bieter muss gemäß Landesbauordnung in Verbindung
mit
der Bauregelliste eine Übereinstimmungserklärung,
sowohl für
die Profile der Fenster, als auch für Verglasung und
Oberfläche
vorlegen (Ü-Zeichen).

*Hinweis*
Verglasung

1. Allgemein/Ausführung:
Die Verglasungsarbeiten umfassen die Koordination,
verbindliche Maßfestlegung, Lieferung und Montage der
Glasscheiben einschl. Verklotzung, Dichtung und
Zwischenlagerung etc. als fix und fertige Leistung.

Bei Verglasungen, die in den Auftragsbereich der
Tischlerarbeiten fallen, sind zusätzlich zu den
entsprechenden
DIN-Bestimmungen auch die Vorschriften der
Isolierglashersteller zu beachten.

Aufgabe des Bieters ist es, in Abstimmung mit seinem
Glaslieferanten die Glasdicken mit den Lastannahmen
von DIN
1055 unter Einhaltung der für die betreffende Glasart
zulässigen
Spannungen entsprechend den einschlägigen Rechenregeln
eigenverantwortlich zu ermitteln und bei der
Kalkulation zu
berücksichtigen.

Die Wahl des Fabrikats bleibt dem Bieter freigestellt.

Für die Verglasung gelten:
die einschlägigen Normen
die Richtlinien und Empfehlungen der Fachverbände
die Verarbeitungsvorschriften bzw. -Richtlinien von
Glashersteller und System-Hersteller.

Auf die Beachtung der beiden letztgenannten Unterlagen
und
gegebenenfalls eine Abstimmung mit den
Glas-Herstellern wird
im Hinblick auf deren Garantieleistungen ausdrücklich
hingewiesen.

Ergänzend zur VOB und den einschlägigen
DIN-Vorschriften
gelten die nachstehenden Ausführungen:

Die Verglasung ist entsprechend der Tabelle zur
Ermittlung der
Beanspruchungsgruppen zur Verglasung von Fenstern,
herausgegeben vom Institut für Fenstertechnik e. V.
Rosenheim
auszuführen. Zur genaueren Kalkulation liegen dem LV
Übersichtspläne bei, aus denen die Elementteilungen
entnommen werden können.

Die Glasdicken sind vom AN entsprechend den geforderten
Bedingungen, wie z. B. statischen Anforderungen,
Schallschutzabmessungen, Bauwerksformen, Auflagerung zu
bestimmen.

Für Glasflächen in Türen, feststehenden Anlagen und
zugehbaren Verkehrsbereichen bis zu einer Höhe von 2
m, von
der Standfläche gemessen, müssen aus Sicherheitsglas
bestehen.
Sicherheitsglas ist Einscheiben-Sicherheitsglas (ESG)
oder
Verbundsicherheitsglas (VSG) gemäß DIN 18361
"Verglasungsarbeiten", Abschnitt 2.3.6.3.
Drahtglas ist kein Sicherheitsglas.

Die in den Leistungstexten angegebenen Abmessungen
beziehen sich auf die Holz-Aluminium-Elemente. Die
Ermittlung
der Abmessungen für die Einzelscheiben ist unter
Berücksichtigung der Abzugsmaße vom Bieter eigenständig
vorzunehmen.

Die Scheibengröße ist mit Rohbaumaßen bzw. Achsmaßen
angegeben und ist durch den AN exakt zu ermitteln.

Die Kosten für die Ermittlung der Glasmaße sind in die
Angebotspreise einzurechnen, eine gesonderte Vergütung
erfolgt hierfür nicht.

Zum Leistungsumfang des Auftragnehmers gehört das
Liefern
und das Einsetzen der Glasanlagedichtungen. Die
Glasanlagedichtungen müssen an den Ecken
funktionssicher
verbunden sein. Die innere EPDM-Glasdichtung ist - in
der
Dicke abgestimmt auf die Konstruktionsabmessungen und
die
Glasdicke - als Meterware vom Auftragnehmer
beizustellen.

Weiteres Verglasungszubehör, wie Glasauflager,
Klotzungsbrücken und Dichtstoffe sind vom
Auftragnehmer der
Verglasungsarbeiten zu liefern und einzubauen.

Späne von Bohren und Fräsen sowie Reste von
Schleifstaub
sind sofort von den bearbeiteten Teilen zu entfernen.

Der Auftragnehmer verpflichtet sich, für einen
ausreichenden
Oberflächenschutz während der Bauzeit zu sorgen und
diesen
zur Abnahme nach Abstimmung mit dem Auftraggeber zu
beseitigen.

An der sichtbaren Oberfläche von vorgespannten Gläsern
dürfen sich keine Rollenabdrücke vom Sekuriervorgang
abzeichnen.

Bei farbigen Gläsern müssen die Glasdicken innerhalb
eines
Objektes zur Erzielung eines gleichmäßigen
Farbeindruckes
einheitlich sein.

2. Bauphysikalische Anforderungen:

wie vor beschrieben unter Zusätzliche technische
Vorbemerkungen (ZTV),

Es ist Wärmeschutzglas einzubauen,
das gesamte Fensterelement muss einen
Uw-Wert von 0,99 W/m²K erreichen.

Alle Gläser sind mit verbessertem
Isolierglas-Edelstahl-Abstandshalter auszuführen.

**05.06 Ausschnitt Dachfenster**
rechteckig, passend für nachfolgend beschriebene
Dachfenster,
in Schalung und Unterdeckbahn, einschl. einmessen und
kennzeichnen der Öffnungen, Bauschutt aufladen,
Entsorgung,
Gebühren

Einzelgröße: 700/1.400 mm
Dicke Schalung: 24 mm
Menge: 8,000 St

**05.07 Dachfenster**
Schwingfenster mit Schwingfunktion des Flügels bis zum
Anschlag, Lüftungsklappe und Luftfilter, seitliche
Flügelabdeckbleche schraubenlos vormontiert,
Dämmelemente
am Blendrahmen oben und seitlich, am Flügel unten und
seitlich
aus geschäumtem Kunststoff, grau Luftdichtheitsklasse
4,
einschl. allem erforderl. Zubehör liefern, fachgerecht
nach
Herstellerangabe einbauen, einschl. Anschluss an die
vorh.
Dampfsperre

Flügel und Blendrahmen aus massivem Kiefernholz,
Holzschutz
nach Einbringung aller Bohrungen und Fräsungen durch
Imprägnierung mit wasserverdünnbarer und fungizider
(pilz- und
fäulnishemmender) Imprägnierlasur, frei von PCP, Dioxin
und Lindan

umlaufende Anschlagdichtung aus EPDM, umlaufende
Gleitdichtung aus Santoprene, seitliche Dichtung aus
EPDM
zwischen Flügel-/Blendrahmenverblechung

Blendrahmen-Außenmaße (BxL): ca. 70/140 cm
Endlackierung: in zwei Schichten mit weißem
wasserverdünnbarem, lösungsmittelfreiem Acryl-Lack,
Trockenschichtstärke gem. DIN 68 800, Teil 3: 85 µ

Außenabdeckung aus Aluminium, einbrennlackiert,
NCS S 7500-N.

Wärmeschutz: Uw = 0,99 W/(m²K), geforderter Wert lt.
Bauteilnachweis
Gesamtenergiedurchlassungsgrad: g=0,50, geforderter
Wert lt.
Bauteilnachweis
erhöhter Einbruchschutz, Hagelschutz
Bedienung: mauell

2x3 mm Verbund-Sicherheitsglas innen für erhöhten
Einbruchschutz und besseren Schallschutz, mit
Edelmetallbeschichtung innen für erhöhten Wärmeschutz

3 mm gehärtetes Einscheiben-Sicherheitsglas nach DIN EN
12150 mit Edelmetallbeschichtung für erhöhten
Wärmeschutz in
der Mitte

8 mm gehärtetes Einscheiben-Sicherheitsglas nach DIN EN
12150 außen mit Anti-Tau-Effekt zur Verringerung von
Tauwasserbildung

Verringerung der Regengeräusche durch
Anti-Regengeräusch-Effekt

Alle technischen Werte sind normgemäß im senkrechten
Einbau ermittelt und beziehen sich auf das Fenster als
Ganzes.

Größe: 0.70/1.40 m
Bedienung: elektrisch

Fabrikat: Velux od. glw.

angebotenes Fabrikat:

'......................................................
.............................................'
(vom Bieter auszufüllen)
Menge: 8,000 St

**05.08 Eindeckrahmen Duo**
passend für Dacheindeckung und vorgen. Fenster,
einschl.
allem erforderl. Zubehör liefern, fachgerecht nach
Herstellerangabe einbauen, einschl. anarbeiten an die
vorh.
Abdichtungs-/Vordeckbahn

Seitenteile abgeknickt mit doppelten
Wasser-Ableitfalzen und
Schaumstoff-Dichtungs-Profil

seitliche und untere Blendrahmenverblechung

einschl. Dämm-/Anschluss-Set für den fachgerechten
Anschluss des Dachfensters an die Dämmung des
Daches

Dämmrahmen aus Polyethylen zur Reduzierung der
Wärmebrücke am Übergang vom Fenster zum Dach,
Wärmeleitfähigkeit = 0,04 W/(m K), einschl.
diffusionsoffener
Anschlussschürze aus Polypropylen, Materialstärke 0,5
mm,
sd = 0,03 m, Wasserableitrinne für einen regensicheren
Anschluss

Material: Aluminium im Farbton der Fenster-Abdeckung
Größe: passend für 2 Einzelfenster
Menge: 4,000 St

**05.09 Sonnenschutz**
Rollladenpanzer aus Aluminiumlamellen in Gummifedern
gelagert, passend zu vorgen. Fenstern liefern,
fachgerecht nach
Herstellerangabe einbauen, einschl. allem erforderl.
Zubehör

Bedienung: elektrisch
Nennspannung der Motoreinheit: 24 V/DC
Farbe: nach Wahl des Arbeitgebers aus der
Standardpalette
des Herstellers
Menge: 8,000 St

### Titel 06 Rinnen, Fallrohre und Zubehör

**06.01 Tropfblech**
liefern, fachgerecht montieren, einschl. aller
erforderl.
Befestigungsmittel

Material: Kupfer
Blechdicke: 0.70 mm
Abwicklungslänge: bis 200 mm
Kantungen: 2
Montage: auf Schalung
Menge: 154,000 m

**06.02 Einhangblech**
passend für nachfolgend beschriebene Rinne liefern,
nach den
Fachregeln montieren, einschl. Überlappungen

Material: Kupfer
Blechdicke: 0.70 mm
Standardlänge: 3.000 mm
Abwicklungslänge: ca. 450 mm
Kantungen: 2
Montage: auf Traufbohle
Menge: 154,000 m

**06.03 Dachrinne - halbrund**
vorgehängt, mit Wulstausklinkung liefern und montieren,
einschl. Rinnenhaken, eingefräst in Traufbohle,
Befestigungsmittel

Material: Kupfer
Größe: 4-teilig/500er/RG 250
Menge: 154,000 m

**06.04 Zulage Dachrinne - Einlaufkasten**
für das Anarbeiten an die histor. Einlaufkästen, rund
Menge: 9,000 St

**06.05 Zulage Dachrinne - Eckausführung**
für das Ausführen vorgen. Rinne als Innen-/Außenecke,
alle
Grade
Menge: 4,000 St

**06.06 Dilatationsstücke**
passend zu vorgen. Dachrinne, mit von außen nicht
sichtbaren
Dehnungsausgleichern und freiem Wasserlauf, liefern,
fachgerecht einbauen
Menge: 3,000 St

**06.07 Rinnenendstück**
links/rechts, liefern und einbauen, passend zu vorgen.
Dachrinne

Material: Kupfer
Menge: 4,000 St

**06.08 Schneefang**
bestehend aus Gitter, Pfanne und Stütze liefern und
einbauen,
einschl. Befestigungsmittel, Verbindungsmuffen, zus.
Traglatte

Gitterhöhe: 200 mm
Material: feuerverzinktem Stahl, pulverbeschichtet
Materialstärke: ca. 2 mm
Menge: 150,000 m

**06.09 Zulage Schneefang**
für die Ausführung in Vollkupfer
Menge: 150,000 m

**06.10 Lüftungsgitter**
liefern und montieren, zur Be-/Entlüftung, einschl.
erforderl.
Befestigungsmittel

Material: Kupfer
Höhe: 70 mm
Lochung: oval
Menge: 167,000 m

*Hinweis*
Die Blecheindeckung auf dem Nordflügel bleibt in diesem
Bauabschnitt unberücksichtigt. Die Kehle
Bibliotheks-/Nordflügel
wird nicht erneuert.
In diesem Bereich ist das vorh. Kehlblech vorsichtig
nach oben
zu biegen, so dass die Schalung und Unterdeckbahn
darunter
verlegt/befestigt werden können. Nach Verlegung von
Schalung,
Unterdeckbahn und Konterlattung ist das Blech
zurückzubiegen
und mit Haften zu befestigen.

**06.11 Kehlblech**
liefern und fachgerecht montieren, einschl. erforderl.
Befestigungsmittel, Anpass-/Schnittarbeiten

Material: Kupfer
Dicke: 0.7 mm
Abwicklungslänge: bis 600 mm
Kantungen: 3
Dachneigung: bis ca. 45 Grad
Menge: 46,000 m

**06.12 Zulage Kehlblech - Anschluss First**
für den Anschluss an den vorh. First am
Pforten-/Südflügel
Menge: 2,000 m

**06.13 Zulage Kehlblech - Nord**
für die Erschwernis im Bereich der Kehle
Bibliotheks-/Nordflügel
gem. Hinweis
Menge: 13,000 m

**06.14 Nockenblech**
als Anschlussblech, liefern und fachgerecht montieren,
einschl.
erforderl. Befestigungsmittel, wasserdicht am
aufgehenden
Bauteil, Einbindung in die Ziegeldeckung nach
Dachdecker-
Richtlinien (DIN 18338), Mindestüberdeckung

Material: Kupfer
Dicke: 0.7 mm
Abwicklungslänge: 200 mm
Kantungen: 1
Dachneigung: ca. 45 Grad
Eindeckung: Biberschwanzdoppeldeckung
Untergrund: Schalung/Unterdeckbahn
Ort: Schornstein, Materialtransport
Menge: 16,000 m

**06.15 Schornsteineinfassung - 0.90/2.50 m**
*** Bezugsbeschreibung
traufseitig mit Brustblech, seitlich mit Winkelblechen
(Nocken),
firstseitig mit Nackenblechen, überlappend, einschl.
Befestigungsmittel, anpassen der Dachlattung,
Schneide-/Pass-
arbeiten der Flächendeckung, regensicherer Anschluss an
Unterdeckung

Größe: 0.90/2.50 m
Material: Kupfer
Dicke: 0.7 mm
Dachneigung: ca. 45 Grad
Anschlusshöhe: mind. 150 mm
Menge: 1,000 St

**06.16 Schornsteineinfassung - 0.75/0.75 m**
*** wie Position 06.15
Größe: 0.75/0.75 m
Menge: 2,000 St

**06.17 Kappleiste**
liefern und fachgerecht in vorh. Schlitzfuge einlegen,
ggfs.
fixieren, einschl. erforderl. Vorarbeiten für das
Einbringen
nachfolgend beschriebener Bleiwolle

Material: Kupfer
Dicke: 0.7 mm
Abwicklungslänge: ca. 100 mm
Kantungen: 2
Ort: Schornstein
Menge: 13,000 m

**06.18 Bleiwolle**
gedüst, in Schlitzfuge gem. Herstellerangaben einlegen
und
verstemmen, Fugenoberfläche mit Meißel glätten,
Nacharbeitung mit Schabeise
Menge: 13,000 m

**06.19 Patinieröl**
liefern, gem. Herstellerangaben auf die eingestemmte
Bleiwolle
auftragen
Menge: 13,000 m

### Titel 07 Stundenlohnarbeiten

*Hinweis*
Stundenlohnarbeiten, welche nicht in den Positionen
erfasst
sind und gegen Nachweis zur Ausführung kommen und nur
auf
besondere Anordnung des Auftraggebers auszuführen sind.

Die Verrechnungssätze für die nachstehenden Lohn- und
Berufsgruppen sind unaufgegliedert anzubieten. In ihnen
sind enthalten:
 - Lohn- und Gehaltskosten,
 - Lohn- und Gehaltsnebenkosten,
 - Sozialkosten einschließlich Sozialkassenbeiträge,
 - Gemeinkostenanteile,
 - Gewinn.
Zuschläge zu den Verrechnungssätzen für vom
Auftraggeber
angeordnete oder zu vertretende Nacht-, Sonntags-,
Feiertags- und Mehrarbeit (Überstunden) sind gesondert
nachzuweisen; sie werden in Höhe der tariflichen
Vereinbarung vergütet. Für Nacht-, Sonntags- und
Feiertagsarbeit wird als Zuschlag nur der Beitrag zur
gesetzlichen Unfallversicherung vergütet. Für
Mehrarbeit
werden zusätzlich die Sozialkosten vergütet.
Beschäftigt der Bieter bei einer der nachstehenden
Lohn-/Berufsgruppen keine Arbeitskräfte, hat er dies
anzugeben und statt dessen den Einsatz möglichst
gleichwertiger Arbeitskräfte anzubieten.
Polier- oder Vorarbeiterstunden werden nur dann
vergütet,
wenn die angeordneten Arbeiten eine entsprechende
Qualifikation erfordern. Ansonsten können nur
Facharbeiter
bzw. Helferstunden verrechnet werden.
Die Stundensätze gelten unabhängig von der Anzahl der
tatsächlich benötigten Stunden. Über die Leistungen
sind
täglich Berichte der Bauleitung vorzulegen und
unterzeichnen zu lassen. Nicht unterzeichnete
Regiezettel
gelten als nicht anerkannt.
Bei Fahrzeugen und Baggern o.ä. ist  das Personal in
den
Einheitspreis einzukalkulieren, bei Geräten und
Werkzeugen
wird das Bedienungspersonal gesondert vergütet. Der
Verrechnungssatz gilt für das zum Zeitpunkt des Abrufes
einsatzbereit auf der Baustelle befindlichen
Baugerätes.
Vergütet werden die tatsächlichen Arbeitsstunden.

**07.01 Stundenlohnarbeiten - MeisterIn**
*** Bezugsbeschreibung
für eventuell erforderl. Arbeiten, die nicht in den
ausgeschriebenen Positionen erfasst sind, nur auf
ausdrückliche Anweisung und gegen Nachweis zur
Ausführung kommen
Menge: 10,000 h

**07.02 Stundenlohnarbeiten - FacharbeiterIn**
*** wie Position 07.01
FacharbeiterIn
Menge: 15,000 h

**07.03 Stundenlohnarbeiten - HelferIn**
*** wie Position 07.01
HelferIn
Menge: 15,000 h

USt %: 19,00
